# Sistema d'encofrat per a pilar circular

- Propietat de l'arxiu: CYPE Ingenieros S.A.
- Format: FIEBDC-3/2016
- Programa: Generador de preus de la construcció. CYPE Ingenieros, S.A.
- Data: 04/07/2024
- Divisa: EUR
- Costos indirectes: 3 %
- IVA: 21 %

## E Estructures

### EH Formigó armat

#### EHS Pilars

**EHS013** m² Sistema d'encofrat per a pilar circular.
Muntatge i desmuntatge de sistema d'encofrat d'un sol ús Tubotec Liso "VALERO", per a formació de pilar circular de formigó armat de 35 cm de diàmetre mig, amb acabat tipus industrial per revestir en planta de fins a 3 m d'altura lliure, format per: superfície encofrant de motlles cilíndrics de bandes de paper kraft, alumini i polietilè, d'un sol ús i estructura suport vertical de puntals metàl·lics, amortitzables en 150 usos.
Inclou: Replanteig. Muntatge del sistema d'encofrat. Desmuntatge del sistema d'encofrat.
Criteri d'amidament de projecte: Superfície d'encofrat en contacte amb el formigó, mesurada segons documentació gràfica de Projecte.
Criteri de mesura d'obra: Es mesurarà la superfície d'encofrat en contacte amb el formigó realment executada segons especificacions de Projecte.

| Codi | Ut | Descripció | Rendiment | Preu | Import |
|---|---|---|---|---|---|
| mt08tub020qe | m² | Motlle cilíndric d'un sol ús Tubotec Liso "VALERO", de bandes de paper kraft, alumini i polietilè en espiral, per a encofrat de pilars de formigó, de fins a 3 m d'altura i 35 cm de diàmetre mig, per acabat no vist del formigó. Inclús accessoris de muntatge. (material) | 1 | 20.49 | 20.490 |
| mt50spa081a | U | Puntal metàl·lic telescòpic, de fins a 3 m d'altura. (material) | 0.007 | 19.25 | 0.135 |
| mo044 | h | Oficial 1ª encofrador. (mà d'obra) | 0.244 | 28.39 | 6.927 |
| mo091 | h | Ajudant encofrador. (mà d'obra) | 0.244 | 25.25 | 6.161 |
| % | % | Costos directes complementaris | 2 % | 33.713 | 0.674 |
|  |  | Costos directes |  |  | 34.387 |

Residus:
- col·locació: mt08tub020qe; factor de residu 1
- col·locació: mt50spa081a Puntal metàl·lic telescòpic, de fins a 3 m d'altura; factor de residu 1

## Recursos

**mt08tub020qe** m² Motlle cilíndric d'un sol ús Tubotec Liso "VALERO"
Dades tècniques: Cost energètic 1.228 MJ; Emissió de CO2 1.933 kg; Codi LER 20 01 01; Massa de l'element 2.274 kg; Volum 0.003032 m3

**mt50spa081a** U Puntal metàl·lic telescòpic, de fins a 3 m d'altura
Dades tècniques: Cost energètic 97.317 MJ; Emissió de CO2 5.049 kg; Codi LER 17 04 05; Massa de l'element 9.9 kg; Volum 0.004714 m3
